# Energetische Mehrfamilienreiheneckhaussanierung
Angebotsaufforderung (GAEB DA XML 3.2, DA83)
Projekt: 017647-1
Währung: EUR
Nebenangebote zugelassen: ja
Vergabeart: Freihändige Vergabe
Abgabeort: Covivio Immobilien GmbH, Lietzenburger Str. 90, 10719 Berlin
Auftraggeber: Covivio Quadriga 47. GmbH, c/o Covivio Immobilien GmbH, Essener Straße 66, 46047 Oberhausen, Deutschland
Erstellt mit: GXML Toolbox V3.3 R20230829, iTWO_64 V24.0.454, 14.01.2025

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
================================================

Insbesondere wird auf die folgenden Regelwerke hinweisen:

- Betriebssicherheitsverordnung BetrSichV, mit den zugehörigen technischen Regeln "TRBS"
- Berufsgenossenschaftliche Information: BGI 663
- DIN EN1263-1 Schutznetze (Auffangnetze); Teil 1: Sicherheitstechnische Anforderungen, Prüfverfahren
- BGR 179 Einsatz von Schutznetzen
- DIN 18540 Abdichten von Außenfugen im Hochbau mit Fugendichtungsmassen
- DIN V 18550 Putz und Putzsysteme - Ausführung
- DIN 55699 Verarbeitung von Wärmedämm-Verbundsysteme
- DIN 4108 Beiblatt 2 Wärmeschutz und Energie-Einsparung in Gebäuden
- DIN 18345 Wärmedämm-Verbundsyssteme
- DIN 18352 Fliesen- und Plattenarbeiten (für keramische Beläge)
- DIN 18363 Maler- und Lackierarbeiten
- DIN 4102-1 Brandverhalten von Baustoffen und Bauteilen
- UVV Unfallverhütungsvorschriften
- Landesbauordnung Berlin

Die jeweiligen Hersteller-Verarbeitungsvorschriften sind bereits bei der Materialwahl zu beachten und stets einzuhalten. Gleiches gilt für Verlegerichtlinen.

Für Leistungen, die nach Fertigstellung nicht mehr sicht-, und prüfbar sind, ist von Auftragnehmerseite eine entsprechende Fotodokumentation, den Abrechnungsunterlagen beizufügen.

Die bautechtechnischen und bauaufischtlichen Nachweise, Übereinstimmungserklärungen sowie Fachunternehmerbescheinigungen sind dem AG spätestens mit der Schlussrechnung vorzulegen

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen
eines drohenden Verstoßes gegen § 44 BNatSG in dem entsprechenden Bereich vorübergehend bis zur abschließenden Klärung der weiteren Vorgehensweise auszusetzen.

Hinweise für die Kalkulation

Sofern in der Leistungsbeschreibung nicht separat beschrieben, sind in die Einheitspreise der aufgeführten Leistungen einzukalkulieren:

Reinigen der Baustelle und Zugangswege sowie des Außengeländes jeweils zum Wochenende und vor
Feiertagen sowie nach Beendigung der Vertragsarbeiten.

Notwendige Schutzmaßnahmen an Dächern, Rinnen, Fallrohren, Blechen, Fugenbändern, Fußböden, Geländern, Stahlzargen, Fenstern, Türen, Beschlägen und sonstigen Bauteilen vor Verunreinigungen und Beschädigungen durch die Putzarbeiten, einschl. der erforderlichen Stoffe oder Schutzanstriche für Verblendungen, Gesimse, Sohlbänke, eloxierte Teile u.ä. sowie die spätere Beseitigung.

Das Wiederherstellen infolge Beschädigungen an Grünanlagen (durch Anlieferung, Lagerflächen etc.).

Zuschnitte und Anpassarbeiten an den Dämmplatten (Ausschnitte, Aussparungen, Schrägen, etc.).

Das Herstellen von bis zu 0,50 m² grossen mobilen Musterflächen nach Vorauswahl vorliegender Farbvorschläge.

Sonstiges

Alle Leistungen umfassen auch die Lieferung der dazugehörigen Stoffe und Bauteile einschl. Abladen und Lagern auf der Baustelle, sofern in der Leistungsbeschreibung nichts anders beschrieben. Die Anlieferung sämtlicher zur Ausführung kommender Stoffe muss in der Originalverpakung erfolgen

Es sind die Verarbeitungsvorschriften der Baustoffhersteller zu beachten. Bei Systemaufbauten dürfen nur die Stoffe eines Herstellers verwendet werden

Wiederaufbereitete (Recycling-) Stoffe sind von der Verwendung ausdrücklich ausgeschlossen.

Flächen mit Abläufen, insbesondere Kellerausgangstreppen sind ständig von anfallendem Schutt vollständig freizuhalten, so das anfallendes Tagwasser sicher abfließen kann.

Ebenso sind die Regenstandrohre dauerhaft abzudecken, so das es zu keiner Verstopfung der Grundleitung
kommen kann.

## Zusätzlicher Text
OBJEKT- UND PROJEKTKURZBESCHREIBUNG
======================================

Bei der im letzten Weltkriegsjahr 1918 erstbezogenen, berlintypischen Blockrandeckbebauung mit fünf Geschossen und Vollunterkellerung, handelt es sich um ein überwiegend zu Wohnzwecken genutztes Mehrfamilienobjekt. Der markante Eckturm mit Zwerchgiebel, wurde im Rahmen der letzten Großmaßnahme mit Ausbau der Dachgeschosse und Schaffung sieben neuer Einheiten, im Jahr 1988 wiedererrichtet. Einschließlich dieser Neuausbauten verfügt das Objekt über insgesamt 37 Wohn- und Gewerbeeinheiten.

Zur Ausführung im Jahr 2025, ist die Sanierung der Gebäudehülle mit Außenwänden, Dach, Türen und Fenstern geplant. Im Fokus dabei steht die Energieeffizienzsteigerung und CO2-Emissionssenkung. Der bauzeitliche Fassadencharakter soll dabei erhalten und durch die neue Außenwanddämmung nicht zerstört werden. Die horizontal die Gebäudefront gliedernden Gesimsbänder sowie auch die Zierlisenen und Fensterfaschen, werden im Zuge der Außenputzarbeiten wie Vorhanden repliziert..

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
Die Außenwände erhalten ein vollmineralisches Wärmedämmverbundsystem aus Steinwolledämmplatten und silikatischem Oberputz. Bis zur Höhe der ersten Geschossdecke, wird auf beiden Straßenfassaden ein widerstandsfähiger Oberbelag aus kleinformatiger Keramik bekleidet. Die neuen Fenster- und Türelemente auf der Straßenseite Eichborndamm, erhalten eine schalldämmende Verglasung der höchsten Schutzklasse.

Die neue Dämmung des Daches wird ohne Einriff in die bewohnten Innenräume, im System mit Luftdichtung von außen eingebracht. Die vorhandenen Sparren werden aufgedoppelt und die neuen Gefache voll ausgedämmt mit Holzfaserklemmfilz. Als Behelfsdeckung und oberste Wärmedämmschicht kommen Unterdeckplatten aus Holzfaser zum Einsatz..

In den drei Treppenhäusern werden Wand-, Decken- und Bodenflächen erneuert. Die Wände und Decken erhalten einen neuen mineralischen Farbanstrich mit schimmelwidriger, widerstandsfähiger Silikatfarbe. Auf die hölzernen Podest- und Trittstufenflächen wird ein robuster Neubelag aus Linolium appliziert.

## Zusätzlicher Text
Gebäudeansicht Straßenfassade Eichborndamm Titel 1.1.:
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
Gebäudeansicht Straßenfassade Kienhorststraße Titel 1.1.:
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
## Zusätzlicher Text
Hofansicht Fassade Gebäudeflügel Kienhorststr. 155/157 Titel 1.2.:

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
Hofansicht Fassade Gebäudeflügel Eichborndamm 70 und 72 Titel 1.2.:

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
## 03 WDVS, Putz-, Maler- und Betonerhaltungarbeiten
Datum: 14.01.2025

### Bereich 1 WDVS, Putz-, Maler- und Betonerhaltungarbeiten

*Hinweis*
Zur Ausführung kommt ein hydroaktives Wärmedämmver- bundsystem mit

1. Steinwolledämmplatten, mineralischer
2. Armierungs- und
3. Oberputzlage sowie zweifachem
4. Sol-Silikatanstrich,

als geprüftes Gesamtsystem mit bauaufsichtlicher Zulassung.

Angeb. Wärmedämmverbundsystem
: '....................................................'

Für die Einheitspreiskalkulation der beschriebenen Putz-, Betonerhaltungs-, Putz- und Malerarbeiten, sind die
Putz- und Anstrichanalyseprüfberichte vom 05., 15. und 29.08.2024, in der Anlage dieser Leistungsbeschreibung, zu beachten!

#### Abschnitt 1.1 Straßenfassaden

##### Gewerk 1.1.1 Baustelleneinrichtung

*Hinweis*
Beschriebene Einrichtungen sind für alle Projektbeteiligten Gewerke und Firmen zur Verfügung zu stellen. Die Baustelleneinrichtung beinhaltet die erforderlichen Förder- und Transportanlagen sowie Einrichtungen für Bauwasser und Baustrom. Zuleitungen zu den Verbraucherstellen sind selbständig herzustellen und vorzuhalten.

**1.1.1.10 Mobiltoilette**
Liefern, aufstellen und Vorhalten einer Chemietoilette als
WC-Kabine gemäß ASR A 4.1, einschließlich
wöchentlicher
Reinigung und Entsorgung mit An- und Abfuhr.

Die Bautoiletten sind den am Bau beteiligten Firmen zur Verfügung zu stellen.
Aufstellungsort gemäß
Abstimmung mit der Bauleitung.

Grundeinsatzzeit vier Wochen.
Menge: 2,000 St

**1.1.1.20 Gebrauchsüberlassung Mobiltoilette**
Vorhalten der vorbeschriebenen Toillettenkabine über die
vereinbarte Grundeinsatzzeit.
Menge: 30,000 StWo

**1.1.1.30 Baustromanschluss und -verteilerschrank**
Baustromverteilerschrank nach DIN VDE 0100-704 mit 24 kVA Anschlussleistung,
bestückt mit:
- 1 x NH00-SL-TS 63A m. Bügelkl. 10-50 mm²
- 1 x DS-Zählerpl. inkl. Zähler n. DIN 43870/2
- 1 x Hauptschalter 3-pol. 63A mit SE 3/35 A(E33)
- 1 x FI-Schutzsch. 4-pol. 40A/30mA
- 1 x CEE-Steckd. 5/32A 400V/6h direkt ab FI
- 2 x CEE-Steckd. 5/16A 400V/6h m. 1 LZSS 3/16A -C
- 3 x SchuKo-Steckd. 2/16A 230V m. 1 LZSS 1/16A-C

liefern,
aufstellen, abbauen und abtransportieren, einschl.
erforderlicher
Anschluss- und Zuleitungsverlegungen, Sicherungen, erforderlich werdendem
NH-Verteiler und Anschlussarbeiten.
Kosten für Antragsstellungen
und Meldungen beim zuständigen EVU sind in diese Position miteinzukalkulieren.
Der Baustromanschluss
ist zur Nutzung aller am Projekt beteiligten Gewerke bestimmt.

Grundvorzuhaltezeit vier Wochen.
Menge: 2,000 St

**1.1.1.40 Gebrauchsüberlassung Baustromanschluss und -verteilerschrank**
Vorhalten des Baustromverteilerschranks über die vereinbarte Grundeinsatzzeit.
Menge: 30,000 StWo

**1.1.1.50 Bauwasseranschluss und Entnahmestelle**
Herstellung, Vorhaltung, Wartung und Demontage
eines für die einzusetzenden
Maschinen geeigneten
Bauwasseranschlusses mit
Wasserzähleinrichtung und Absperrvorrichtung im Keller.
Einschließlich
Betrieb und Bedienung. Auch für Fremdfirmen nutzbar.
Das zur fachgerechten Herrichtung
notwendige Beauftragen und Vergüten eines Sanitärfachbetriebs,
sind in diese Position einzukalkulieren.

Der Zählerstand ist jeweils bei Aufstellung und Abholung in
Schriftfform mitzuteilen.
Menge: 2,000 St

##### Gewerk 1.1.2 Schutzmaßnahmen

**1.1.2.10 Fensterstaubschutz mit Folie**
Anbringen, Unterhalten und Beseitigen einer
transparenten
Folienabklebung auf
Fenster-, Tür- und
Wandöffnungsflächen, zum Schutz
vor
Staub und Spritznebeleintrag,
Verschmutzungen an Blend- und Flügelrahmenoberflächen, Glasflächen, etc.
Menge: 380,000 m²

**1.1.2.20 Fensterstoßschutz mit Hartfaserplatten**
Abdecken und schützen der
Fenster sowie
anderer, druckempfindlicher Untergründe im Bereich von Stemmarbeiten, temporär,
mittels Hartfaserplatten, einschließlich umseitiger Abklebung mit entsprechendem Klebeband und
inklusive fachgerechter Entfernung und Entsorgung nach Beendigung der Arbeiten.
Menge: 380,000 m²

##### Gewerk 1.1.3 Rückbauarbeiten

**1.1.3.10 Rückbau und Entsorgung Fassadenanbauteile und Leuchtreklameschilder**
Im Bereich der Fassade vorhandene Montageelemente, Leuchtreklameschilder "freude" und "Kindergärten", einschließlich Aufputzleitungen,
Kabelkanälen, Anschluss-, Verbindungs- und Befestigungsmaterial abnehmen, demontieren
und an einem mit der
Bauleitung abgestimmtem und geeigneten Platz auf dem Grundstück zur späteren Wiedermontage lagern.

Foto abzunehmende Werbeschilder:

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Menge: 2,000 St

**1.1.3.20 Rückbau Rolladenvorsatzkästen**
Vorhandene Rolladenvorsatzkästen, Länge bis ca. 3,50 m, einschließlich
Rolladenführungsschienen abnehmen, demontieren und an einem nach Abstimmung mit der Bauleitung und geeignetem Platz auf dem Grundstück
zur späteren Wiedermontage lagern.

Foto abzunehmende Rolladenvorsatzkästen:

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Menge: 2,000 St

**1.1.3.30 Rückbau und Entsorgung Gesimsbandabdeckung**
Vorhandene Gesimsbandabdeckungen im Fassadenbereich aus Zinkblech,
Abwicklung bis ca. 150 mm, einschl.
Verbindungs- und Befestigungsmaterialien
demontieren, nach unten transportieren, in Container oder Fahrzeug laden und inkl. Transport- und
Entsorgungskosten
fachgerecht entsorgen.
Menge: 140,000 m

**1.1.3.40 Rückbau und Entsorgung Gesimsbandgurtprofil**
Vorhandenes Ziergesimsband im oberen Fassadenbereich, Ausladung ca. 120-130 mm, flächenbündig mit geeignetem Gerät abtrennen, rückbauen, Schutt nach unten
transportieren,
in Container oder Fahrzeug laden
und einschließlich Transport- und Entsorgungskosten fachgerecht entsorgen.
Menge: 72,000 m

**1.1.3.50 Rückbau und Entsorgung Befestigungsteile und Fremdkörper**
In der Fassade vorhandene,
kleinere Einbauteile und Fremdkörper wie Hausnummern, -leuchten, Lampenhalterungen,
Schlüsseltresore, Kleinlüfter,
Befestigungselemente, die Alarmleuchte, etc.
abnehmen, laden, transportieren und einschließlich Transport- und Entsorgungskosten fachgerecht entsorgen.
Menge: 20,000 St

**1.1.3.60 Rückbau und Entsorgung Fensterbankabdeckungen**
Alte Fensterbankabdeckungen aus Zink- und Aluminiumblech, Abwicklung
bis ca. 250 mm,
einschließlich Befestigungmittel
und Unterkonstruktion rückbauen, nach unten
transportieren,
in Container oder Fahrzeug laden
und einschließlich Transport- und Entsorgungskosten fachgerecht entsorgen.
Menge: 166,000 m

**1.1.3.70 Rückbau und Entsorgung Fliesensockelbelag**
Mit kleinformatiger Keramik- oder
Steinzeugplatten bekleidete Sockelteilbereiche, maximale Höhe über Gelände ca. 500 mm, einschließlich Verlegebett abbrechen, Untergrund
reinigen, anfallenden Schutt
laden, transportieren und
einschließlich Transport- und Entsorgungskosten fachgerecht entsorgen.
Menge: 72,000 m

##### Gewerk 1.1.4 Betonerhaltungsarbeiten

*Hinweis*
Beispielfoto Schadensausmaß Gebäudefront:

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
**1.1.4.10 Putzabtrag und Bewehrungsfreilegung**
Schadhafte Putzsubstanz und abgängige Zementputzausbesserungsflächen,
bis zum festen
Gefüge abtragen und korrodierte Bewehrung und Profilstahlträger
freilegen. Ausbruchstellen ausreichend säubern und entstauben.
Anfallenden Schutt aufnehmen,
aufladen, transportieren und einschließlich Transport- und Entsorgungskosten
fachgerecht entsorgen.
Menge: 30,000 m²

**1.1.4.20 Bewehrungs- und Profilsstahlentrostung SA21/2**
Freigelegte Bewehrungsstähle nach DIN EN ISO 12944-4, mit geeignetem Werkzeug
mechanisch von Flugrost und anderen trennend wirkenden und korrosionsfördernden Stoffen befreien
und gemäß
Normreinheitsgrad SA 2 1/2 für die nachstehende Rostschutzbehandlung vorbereiten.
Menge: 25,000 m

**1.1.4.30 Korrosionsschutzbehandlung**
Rostschutzbehandlungsmittel liefern und in
zwei Arbeitsgängen
fachgerecht nach Herstellerangaben auf die gemäß Normreinheitsgrad SA 2 1/2 vorbereiteten
Bewehrungsstähle mit geeigneten
Pinseln aufbringen.
Jeder Anstrich muss rundum
und volldeckend aufgetragen werden. Dabei ist
darauf zu achten, dass Rödeldrähte, Kanten, etc.
sorgfältig beschichtet
werden um auch hier die erforderliche
Auftragsmenge sicherzustellen.

Angeb. Fabr.: '....................................................'
Menge: 25,000 m

**1.1.4.40 Säuberung und Untergrundvornässung**
Untergrund nach erfolgter Rostschutzbehandlung
systemgemäß säubern
und bei starker Saugfähigkeit
entsprechend vornässen.
Menge: 30,000 m²

**1.1.4.50 Ausbruchstellenauffüllung Balkonbrüstungsfußpunkte**
Vorhandene Ausbrüche lageweise mit maximal
ca. 60 mm Schichtstärken
systemkonform mit
entsprechendem Reparatur- und Verfüllmörtel, gegebenenfalls in
mehreren Lagen, fachgerecht
einbringen und angleichen.

Angeb. Fabr.: '....................................................'
Menge: 30,000 m²

**1.1.4.60 Putzträgerbefestigung**
Putzträger verzinkt und geeignet zum Einbau im Bereich der vorbeschriebenen
Schadstellen, liefern
und fachgerecht
einbauen und lagesicher befestigen, einschließlich Befestigungsmittel in fertiger Arbeit.

Bauteil:  Balkone
Untergrund: Beton
Lage im Gebäude: 1. bis 3. OG
Breiten:  bis ca. 50 cm

Geeigneten Putzträger fachgerecht nach Herstellerangaben befestigen.

Angeb. Putzträger: '....................................................'
Menge: 30,000 m²

**1.1.4.70 Grundunterputz**
Systemeigenen Kalkzementgrundputz liefern und im entsprechenden Schadstellenbereich
auf den in Vorposition beschriebenen
Putzträger fachgerecht
nach Herstellerangabe aufbringen
und Oberfläche aufrauen..

Putzdicke bis ca. 40 mm

Angeb. Fabr.: '....................................................'
Menge: 30,000 m²

##### Gewerk 1.1.5 Untergrundvorbereitung

**1.1.5.10 Untergrundprüfung und Entfernung loser Putzteile**
Vorhandenen Untergrund durch Hammerschlag auf Tragfähigkeit prüfen. Hohlstellen und
nicht tragfähige, lose Teile
bis auf den
tragfähigen Untergrund mittels
hierzu geeigneter Geräte
entfernen.
Schuttmassen aufnehmen, zu Boden transportieren,
in Container oder Fahrzeug
laden und fachgerecht entsorgen inkl. anfallender
Entsorgungskosten.

Anfallendes Material wird Eigentum des AN und ist
entsprechend kommunaler
Vorschriften und gesetzlicher
Verordnungen fachgerecht zu
entsorgen.
Menge: 810,000 m²

**1.1.5.20 Wasserdruckstrahlreinigung**
Anhaftende Verunreinigungen sowie
Ausblühungen, Algen,
Pilze oder Flechten
durch Reinigung des Untergrunds mit Wasserdruckstrahl entfernen.

Auffangen des Waschwassers während der
Fassadenreinigung
sowie Entsorgung
gemäß den am Baustellenort geltenden
behördlichen Bestimmungen. Nachweis über die
ordnungsgemäße Entsorgung ist vorzulegen.

Wasserdruck sowie -temperatur sind
entsprechend an
den Untergrund anzupassen.
Nach Trocknung evtl. vorhandener Waschschleier
ist gründlich fachgerecht zu entfernen.
Menge: 810,000 m²

**1.1.5.30 Algen- und Pilzpassivierung**
Nach Abtrocknung des Untergrunds Vorbehandlungsmittel
gegen Befall
durch Algen und Pilze mit der Bürste
oder im Flutverfahren gleichmäßig fachgerecht nach Werksvorschrift aufbringen.

Einwirkzeit von
mindestens 24 Stunden zur vollständigen Pilz-
und Keimabtötung
beachten. Bei sehr
starkem Befall kann eine zweite Behandlung
erforderlich werden. Nach der
Algizidbehandlung die
Fläche gut trocknen lassen.

Angeb. Fabr.: '....................................................'
Menge: 810,000 m²

**1.1.5.40 Rissaufweitung und -verfüllung**
Risse in vorhandenen Bestandsputzflächen v-förmig
aufweiten, säubern,
lose und hohlliegende Ränder abstoßen,
die Flächen scharf
abfegen, Fugenflanken vornässen,
vorspritzen
und mit artgleichem Kalkputzmörtel
oberflächenbündig verfüllen und
Rissverlauf mittels
Kellenschnitt nachziehen.
Menge: 35,000 m

**1.1.5.50 Putzfehlstellenausbesserung**
Vorhandene Putzfehlstellen mit artgleichem Kalkputz
oder Kalkzementputz
aufputzen, sauber an die Bestandsoberfläche
anarbeiten, ausgebesserte
Bereiche fachgerecht fluatieren und mit
Wasser nachwaschen.

Angeb. Fabr.: '....................................................'
Menge: 100,000 m²

**1.1.5.60 Lisenen- und Faschenputz flächenbündig abtragen**
Abtragen und fassadenflächenbündiges
angleichen
der ca. 100 mm breiten und
10 mm vorstehenden Zierlisenen und
Fensterfaschen mittels hierzu geeignetem Gerät.

Foto abzutragende Putzfaschen:

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
Anfallenden Schutt aufnehmen und einschließlich Transport- und Entsorgungskosten
fachgerecht entsorgen.
Menge: 360,000 m

**1.1.5.70 Unterboden Sockelbereich freilegen**
Erdreich entlang der Außenwände für
den
Perimeterdämmungseinbau.aufnehmen,
seitlich lagern und nach Fertigstellung wieder
fachgerecht lageweise verfüllen.
Erdreich
Erdaushub auf einer Breite von ca. 30. cm und
bis zu einer
Tiefe von ca. 40 cm.
Das Aushubmaterial ist seitlich zu lagern
und nach
Fertigstellung der Sockeldämmarbeiten  nebst
Sperranstrich
wieder einzubauen und lagenweise zu verdichten.
Menge: 72,000 m

**1.1.5.80 Sturz- und Laibungsaltputz abtragen**
Altputz im Fensterlaibungs und -sturzbereich
mit geeignetem Gerät
abtragen, anfallenden Schutt aufnehmen
und einschließlich Transport- und Entsorgungskosten fachgerecht entsorgen.

Leibungtiefe ca. 150 mm
Menge: 770,000 m

**1.1.5.90 Altanstrichschichten mechanisch abtragen**
Alte, abgängige und nicht tragfähige Anstrichschichten
maschinell
mittels handgeführtem Kleingerät
inkl. Staubabsaugung
zur Reduzierung der Staubbelastung,
vollständig bis auf
den tragfähigen Untergrund entfernen.
Der anfallende
Schutt ist aufzunehmen und gemäß gesetzlicher
Bestimmungen fachgerecht entsorgen.

Mittlere Putzdicke ca 10 mm
Menge: 200,000 m²

**1.1.5.100 Altputzflächen bis 30mm fräsen**
Alte und nicht tragfähige Außenputzflächen
maschinell
mittels handgeführter Geräte mit Staubabsaugung
am Gerät zur Reduzierung der
Staubbelastung, vollständig bis zum
tragfähigen Untergrund abfräsen.

Anfallendes Fräsgut ist aufzunehmen, zu transportieren
und gemäß gesetzlicher
Bestimmungen, einschließlich Transport- und Entsorgungskosten
fachgerecht zu entsorgen.

Abzutragende
Putzschichtstärke bis ca. 30-35 mm
Menge: 200,000 m²

**1.1.5.110 Schadhaftes Mauerwerk ausbessern**
Vollziegelmauerwerk
nach erfolgtem, mechanischem Altputzabtrag vorbereiten für in Folgepositionen separat beschriebenen Ausgleichsunterputzauftrag.
Ziegelmauerwerk vorab auf
lose oder fehlende Mauersteine prüfen und mürben Fugenmörtel ausräumen.
Fehlstellen
entsprechend markieren und
nach Erfordernis artgleich
mit Vollmauerziegeln ergänzen.
Anschließend
die betroffenen Bereiche fachgerecht mit
Armierungsgewebe verstärken.
Menge: 30,000 m²

**1.1.5.120 Ausgleichsunterputz 10-30mm**
Nach mechanischem Entfernen der nicht tragfähigen
Altputzflächen, auf die vorbereitete Vollziegelmauerwerksoberfläche
gemäß DIN 18202 einen
mineralischen Kalkzementporengrundputz, Druckfestigkeitskategorie CS II nach EN 998-1,
als
Ausgleichsunterputz einschließlich systemeigenem
Haftvorspritz,
fachgerecht aufbringen und
Unebenheiten ausgleichen.
Oberfläche mit einem Besen aufrauen.
Putzdicke ca. 10-30 mm

Die tatsächlich eingebauten
Putzschichtstärken sind bei der Wahl der Dübellängen zu berücksichtigen.

Angeb. Fabr.: '....................................................'
Menge: 200,000 m²

**1.1.5.130 Grundierung und Untergrundfestigung**
Untergrundvorbehandlung mit gebrauchsfertigem
Grundier- und Festigungsmittel.
Saugende, mehlende oder absandende Untergründe im trockenen
Zustand mit mit der Bürste, Rolle oder im
Flutverfahren
nass in nass nach Werksvorschrift grundieren.
Angeb. Fabr.: '....................................................'
Menge: 810,000 m²

##### Gewerk 1.1.6 Wärmedämmung

*Hinweis*
Die für die luftdichten Bauteilanschlussausbildungen jeweils erforderlichen Dichtbandgrößen sind nicht separat aufgeführt und vom Bieter eigenverantwortlich entsprechend der Einbausituation zu wählen und in die Einheitspreise einzukalkulieren.

**1.1.6.10 Statische Berechnung nach DIN EN 1991-1-4**
*** Pauschalposition
Statische Berechnung und Erstellung des objektspezifisch, für den vorhandenen Untergrund und gewähltem Wärmedämmverbundsystem
anzufertigenden, erforderlichen Nachweis und Windlastberechnung
mit statisch
relevanten Verdübelung
des beschriebenen
Wärmedämmverbundsystems

- nach DIN EN 1991-1-4 1055-4 mit
- Dübelbemessung und
- Befestigungsschema
Menge: 1,000 psch

**1.1.6.20 Dübelauszugsversuche**
*** Pauschalposition
*** Bedarfsposition ohne GB
Zur Überprüfung der Tragfähigkeit sind mindestens fünf
Ausziehversuche
mit zentrischer Belastung
durchzuführen. Die
Durchführung und Auswertung der
Versuche hat durch eine amtliche
Prüfstelle oder unter
Aufsicht der Bauleitung zu erfolgen. Der schriftliche
Versuchsbericht ist GSPart
mit folgenden Mindestangaben
zu übergeben:

- Bauwerk und Bauherr
- Datum und Ort der Versuche
- Temperatur
- Firma (Dübelmontage)
- Prüfgerät
- Ergebnisse der Versuche
- Prüfung durchgeführt/beaufsichtigt von:
- Unterschrift
Menge: 1,000 psch

**1.1.6.30 Sockelabschluss mit Aluminiumsteckprofil**
Sockelprofil aus Aluminium als unteren Abschluss liefern und
fachgerecht
montieren. Die
Befestigung erfolgt systemgemäß mit bauaufsichtlich zugelassenen Nageldübeln
im Abstand von maximal ca. 30 cm.
Untergrundtoleranzen sind mit systemeigenen Unterlagsscheiben entsprechend
auszugleichen.
Die Profilverbindung untereinander erfolgt mit systemzugehörigen Horizontalstoßverbindern.
Außenecken sind mit Gehrungsschnitt auszubilden.

Sockelabschlussprofil einschließlich Horizontalverbinder, Aufsteckprofil gemäß Armierungsputzstärke
sowie luftdichtem Anschluss mit vorkomprimiertem
Fugendichtband zwischen Profil und Untergrund liefern und inklusive Verbindungs- und
Befestigungsmittel fluchtrecht einbauen.

Sockelprofilleiste Ausladung ca. 170 mm
Menge: 72,000 m

**1.1.6.40 Sockelabschluss Bereich Steildachwandanschluss**
Sockelabschluss wie vor beschrieben, jedoch auf der Profilunterseite mit zusätzlichem, vorkomprimiertem Dichtbandeinbau zum
luftdichten Anschluss auf das zuvor vom Dachdecker hergestellte Z-Anschlussblech aus Titanzink.

Ausführung im Bereich der an die Wärmedämmfassade anschließenden,
ca. 48° und 10° geneigten
Steil- und Schrägdachflächen,
einschließlich entsprechender Zuschnitte in Übergängen, Neigungswechseln, etc.
Menge: 24,000 m

**1.1.6.50 Sockeldämmplatten EPS 035 PW 160mm**
Wärmedämmung im Sockelbereich mit

- Polystyrol-Hartschaumplatte nach DIN EN 13163,
- Kantenausführung stumpf,
- mit Waffelmuster,
- Plattendicke 160 mm
- Bemessungswert der Wärmeleitfähigkeit 0,035 W/m²K
- Anwendungstyp PW nach DIN 4108-10,
- schwer entflammbar nach DIN 4102 B1,

liefern und systemgerecht nach Werksvorschrift im Punkt-Wulst-Verfahren
zu mind. 40 % mit dem Untergrund verkleben. Die Verlegung erfolgt fugenfrei von unten nach oben.

Angeb. Fabr.: '....................................................'
Menge: 40,000 m²

**1.1.6.60 10mm Mehr- oder Minderstärke Sockeldämmplatte 035 PW**
*** Bedarfsposition ohne GB
Mehr- oder Minderkosten pro 10 mm Dickenänderung der vorbeschriebenen Wärmedämmplatten.
Menge: 40,000 m²

**1.1.6.70 Mechanische Befestigung Sockeldämmung**
Nach mindestens dreitägiger Standzeit die Haftung der Perimeterdämmplatten zum Untergrund prüfen, lose Platten entfernen und nochmals ankleben.
Vorstehende Kanten planeben schleifen und anfallenden Schleifstaub entfernen.
Perimeterdämmplatten im Sockelbereich zusätzlich mechanisch befestigen.
Im Unterbodenbereich und bis einschließlich 15 cm oberhalb Geländeoberkante dürfen die Dämmplatten nicht gedübelt werden.

Angeb. Fabr.: '....................................................'
Menge: 40,000 m²

**1.1.6.80 Abdichtungsanstrich**
Zweimaliger Feuchteschutzanstrich liefern und im Unterbodeneinbindungsbereich bis ca. 50 mm über Geländeoberkante fachgerecht aufbringen.
Menge: 40,000 m²

**1.1.6.90 Übergangsspachtelung Sockel- und Fassadendämmplatten**
Anschluss am Übergang von Fassaden- zu Sockeldämmplatten
fach- und systemgerecht
nach Herstelleranleitung ausbilden.
Mineralwolleplatten bündig und fugenfrei an
Sockeldämmplatten anschließen und armieren.
Zusätzliche fachgerechte
Armierung der Stoßstelle mittels ca. 50 mm
breitem Streifen aus systemzugehöriger,
6 x 6 cm Glasfaser-Gittermatte.
Menge: 76,000 m

**1.1.6.100 Fassadendämmplatte 1200x400mm MW 035 WAP-zh 160mm**
Wärmedämmung der Fassade, zugelassen im System mit keramischem Oberbelag, mit
druckfester Steinwolle-Dämmplatte nach DIN EN 13162 mit beidseitiger Haftbeschichtung,

- Format 120 x 40 cm
- Plattendicke 160 mm
- beidseitig beschichtet
- MW nach DIN EN 13162
- Mindestabreißfestigkeit ≥ 7,5 kN/qm
- nicht brennbar A1 nach DIN EN 13501-1
- Bemessungswert der Wärmeleitfähigkeit 0,035 W/mK

liefern und mit systemzugehöriger,
hydraulisch abbindender, zementärer Klebe- und Armierungsmasse
nach Herstellervorschrift, von unten nach
oben, dichtgestoßen und fugenfrei im Verband
gesetzt ankleben
und mittels Richtlatte andrücken.

Das Verkleben der Platten erfolgt im im Wulst-Punkt-Verfahren

Es ist zu beachten,
dass mind. 40 % der
Plattenoberflächen verklebt sind und keine
Klebemasse in die Fugenzwischenräume gelangt.

Nicht zu vermeidende Plattenstoßfugen < 5 mm sind mit systemzugehörigem Füllschaum zu verfüllen.
Fugen über 5 mm sind mit Mineralwolledämmstoffstreifen dicht zu schließen.
Es ist stets die gesamte Fugentiefe
mit Dämmstoff auszufüllen.

Angeb. Fabr.: '....................................................'
Menge: 250,000 m²

**1.1.6.110 10mm Mehr- oder Minderstärke Fassadendämmplatte MW 035**
*** Bedarfsposition ohne GB
Mehr- oder Minderkosten pro 10 mm Dickenänderung der vorbeschriebenen Wärmedämmplatten.
Menge: 250,000 m²

**1.1.6.120 Fassadendämmplatte 800x625mm MW 035 WAP-zh 160mm**
Wärmedämmung der Fassade mit
druckfester Steinwolle-Putzträgerplatte mit beidseitiger Haftbeschichtung,

- Format 80 x 62,5 cm
- beidseitig beschichtet
- Plattendicke: 160 mm
- Anwendungstyp WAP-zh und DI nach DIN 4108-10
- MW nach DIN EN 13162
- Mindestabreißfestigkeit ≥ 10 kN/qm
- nicht brennbar A1 nach DIN EN 13501-1
- Bemessungswert der Wärmeleitfähigkeit 0,035 W/m²K,

liefern und mit systemzugehöriger,
hydraulisch abbindender Klebe- und Armierungsmasse,
nach Herstellervorschrift, von unten nach
oben dichtgestoßen und fugenfrei im Verband
gesetzt ankleben und mittels Richtlatte andrücken.

Das Verkleben der Platten erfolgt im im Wulst-Punkt-Verfahren

Es ist zu beachten,
dass mind. 40 % der
Plattenoberflächen verklebt sind und keine
Klebemasse in die Fugenzwischenräume gelangt.

Nicht zu vermeidende Plattenstoßfugen < 5 mm sind mit systemzugehörigem Füllschaum zu verfüllen.
Fugen über 5 mm sind mit Mineralwolledämmstreifen dicht zu schließen.
Es ist stets die gesamte Fugentiefe
mit Dämmstoff auszufüllen.

Angeb. Fabr.: '....................................................'
Menge: 570,000 m²

**1.1.6.130 10mm Mehr- oder Minderstärke Fassadendämmung MW 035**
*** Bedarfsposition ohne GB
Mehr- oder Minderkosten pro 10 mm Dickenänderung der vorbeschriebenen Wärmedämmplatten.
Menge: 570,000 m²

**1.1.6.140 Mechanische Befestigung Fassadendämmung**
Nach mindestens dreitägiger
Standzeit die Haftung der Mineralwolleplatten
zum Untergrund prüfen, lose Platten entfernen und nochmals ankleben.

Statisch relevante, mechanische Befestigung
vorbeschriebener Fassadendämmplatten
nach vorgegebenem Dübelschema gemäß Windlast- und Dübelmengenberechnung.

Lage- und windsogsichere Verdübelung in allen Bereichen der Fassade mit bauaufsichtlich
zugelassener Schraubdübel-Thermozylinderkombination
und Mineralwolle-Rondelle. Vertiefter Dübeltellersitz in der Dämmplatte.

- Dübellänge ca. 200  mm
- Dübelanzahl ca. 6 Stück/m²
- Dübelschaftdurchmesser 8 mm
- Verankerungstiefe ≥ 25 mm
- Bohrlochtiefe ca. 50 mm
- Verankerungsuntergrund Vollziegelmauerwerk

Der Thermozylinder ist
mit systemeigenem Mineralwollestopfen flächenbündig zu verschließen.

Angeb. Fabr.: '....................................................'
Menge: 810,000 m²

**1.1.6.150 Zulage Schnitte**
Zulage zu vorbeschriebener Fassadendämmung für das fachgerechte zuschneiden
und anarbeiten im Bereich angrenzender Bauteile, Systemränder und Öffnungen.
Menge: 130,000 m

**1.1.6.160 Zulage Deckenflächen**
Zulage zu vorbeschriebenen Fassadendämmplatten für die Montage und mechanische Befestigung
auf den erdgeschossigen Unterseiten
der Balkone und Erker sowie
auf den
Deckenunterseiten der Loggien.
Einzelflächen á ca. 3-4 m².
Menge: 28,000 m²

**1.1.6.170 Dämmstoffplattenrückseiten zurückschneiden/ausklinken/anpassen**
Herstellen von Aussparungen auf den Dämmplattenrückseiten  im Bereich der vorstehendenTraufgesimse sowie erforderlich werdende Anpassungen
zur Aufnahme von auf
der Fassadenfläche vorhandenen
Unebenheiten, etc., nach vorheriger Abstimmung mit der Bauleitung.
Abgetragenes Material aufnehmen, , auf geeignetes Fahrzeug laden, transportieren und einschließlich Transport- und Entsorgungskosten
fachgerecht entsorgen.
Menge: 20,000 m²

**1.1.6.180 Laibungsdämmplatten 035 MW 20mm**
Vorkonfektionierte Dämmplatten für die rationelle Ausbildung der Laibungen und Stürze mit
einseitig fertig applizierter Armierungschicht und
integriertem Gewebeeckwinkel zum Anschluss an die Fassadendämmung. Sturzdämmplatten
zusätzlich ausgestattet
mit integriertem Tropfkantenprofil,
liefern
und fachgerecht auf vorbereiteten Untergrund systemgemäß nach
Hersteller-Verarbeitungsvorschrift mit mineralischem Klebemörtel
anbringen.
Verschnitt, Zuschnitt- und Anpassarbeiten sind miteinzukalkulieren.

Laibungstiefe ca. 300 mm

Angeb. Fabr.: '....................................................'
Menge: 655,000 m

**1.1.6.190 10mm Mehr- oder Minderstärke Laibungsdämmung MW 035**
*** Bedarfsposition ohne GB
Mehr- oder Minderkosten pro 10 mm Dickenänderung der vorbeschriebenen Wärmedämmplatten.
Menge: 655,000 m²

**1.1.6.200 Fensterbank-Unterkonstruktionskeilplatte MW**
Außenfensterbankunterbau mit vorkonfektioniertem Dämmkeil aus hochverdichteter Mineralwolle, mit ca. 5° geneigter Oberseite,
wasserdichter Kaschierung
und Gewebeanschlussfahne mit Tropfkantenprofil,
liefern,
fachgerecht gemäß Herstellervorgaben
verkleben und nach
Fertigstellung der Armierungsarbeiten im Fenster- und
Laibungsanschlussbereich umlaufend
mit Dichstoff auf Basis PU-Hybrid dauerhaft wasserdicht abdichten

Es darf kein Silikon- und kein Acryldichtstoff verwendet werden.
Laibungstiefe einschließlich Wärmedämmung
ca. 300 mm:

Angeb. Fabr.: '....................................................'
Menge: 166,000 m

**1.1.6.210 Luftdichter Anschluss an angrenzende Bauteile**
Luftdichte Anschlussausbildung des Wärmedämmverbundsystems an angrenzenden und einbindenden
Bauteilbereichen wie Steildachtraufen, Balkonbrüstungen,
Fenster- und Türrahmen,
Balkonuntersichten, Fensterblechen und Endkappen, Durchstoßpunkten an Halterungen und Geländern o. ä., etc.
mit mit UV-beständigem,
vorkomprimiertem und
seitenflächenimprägniertem Multifunktionsfugendichtband
der Klasse BG1,
in entsprechend erforderlicher Dimensionierung.

Angeb. Fabr.: '....................................................'
Menge: 910,000 m

##### Gewerk 1.1.7 Einbauteile

**1.1.7.10 Montagezylinder 125mm**
Montagezylinder aus Polystyrol,

- Rohdichte ca. 170 kg/m3
- Durchmesser ca. 125 mm
- Nutzfläche ca. 105 mm
- Für Dämmschichtdicke 160 mm

liefern und mit mineralischem Klebemörtel oberflächenbündig einbauen, umseitige
Dämmplatten anarbeiten und
Position kenntlich machen.

Montageposition nach Angabe der Bauleitung.

Angeb. Fabr.: '....................................................'
Menge: 6,000 Stk

**1.1.7.20 Rechteckmontageplatte 170x70mm**
Montageplatte aus Polyurethanhartschaum,

- rechteckig
- fäulnisresistent
- Rohdichte ca. 200 kg/m3
- Größe ca. 238 x 138 mm
- Nutzfläche ca. 170 x 70 mm
- Für Dämmschichtdicke 160 mm

liefern und mit mineralischem Klebemörtel oberflächenbündig anbringen.
Zusätzliche Befestigung nach Aushärtung des Klebers mit
vier Schraubdübeln. Einschließlich Verschließen
mit EPS-Stopfen, anarbeiten der Dämmplatten und
Kennzeichnung in der Fläche.

Montageposition nach Angabe der Bauleitung.

Angeb. Fabr.: '....................................................'
Menge: 2,000 Stk

**1.1.7.30 Dart-Set-Punktbefestigungssystem**
Konstruktives Befestigungssystem als Fassadendübel mit zugehörigem
Montage-Bit, liefern und oberflächenbündig einsetzen und
einschrauben.

Zur einfachen nachträglichen Befestigung leichter bis mittelschwerer
Bauteile wie Rohrschellen, Schildern,
Briefkästen, Anschläge für Fensterläden, Lampen, Fallrohrschellen, Klappladenarretierungen, etc.
- Dübeldurchmesser 8 mm
- Bohrtiefe im Untergrund  ≥ 80 mm
- Für Dämmschichtdicke 160 mm

Montageposition nach Angabe der Bauleitung:

Angeb. Fabr.: '....................................................'
Menge: 5,000 Stk

##### Gewerk 1.1.8 Fensterbanksystem

**1.1.8.10 Aluminiumaußenfensterbank Ausladung 330mm**
Liefern und Montieren von Außenfensterbänken aus Aluminium, geeignet für den Einsatz im Wärmedämmverbundsystem, gemäß Einbaurichtlinien des Herstellers,
bestehend aus

- Aluminiumaußenfensterbank, Ausladung ca. 330 mm, Oberfläche standard eloxiert, mit unterseitigem Antidröhnband, rückseitigem Abdichtprofil sowie Fensterbankschrauben einschließlich Abdeckkappen.
- Aluminiumendkappen mit integriertem Dichtschuh für beidseitigen Dehnungsausgleich (in separater Position beschrieben)
- Fensterbankhalter zur Verankerung im Mauerwerk (in separater Position beschrieben)

Bei Einzellängen über drei Meter sind systemeigene Stoßverbinder einzusetzen.

Die Einzellängen sind der dem Leistungsverzeichnis beiliegenden
"Außenelementetypenliste" zu entnehmen.

Angeb. Fabr.: '....................................................'
Menge: 165,000 m

**1.1.8.20 10mm Mehr- oder Minderausladung**
10mm Mehr- oder Minderlänge der Fensterbankausladung.
Menge: 165,000 m

**1.1.8.30 Zulage Endkappen**
Zulage zu vorbeschriebener Aluminiumfensterbank für die Lieferung und Montage systemeigener Endkappen aus Aluminium mit integriertem Dichtschuh.

Zwei Stück je Fensterbank.
Menge: 244,000 St

**1.1.8.40 Zulage Klinkerendkappen**
Zulage zu vorbeschriebener Aluminiumfensterbank für die Lieferung und Montage systemeigener Klinkerendkappen aus Aluminium.

Zwei Stück je Fensterbank.
Menge: 32,000 St

**1.1.8.50 Zulage Fensterbankhalter**
Zulage zu vorbeschriebener Aluminiumfensterbank für die Lieferung und Montage systemeigener
Fensterbankhalter einschließlich Befestigungsmaterial zur unterseitigen Verankerung
im Außenwandmauerwerk.
Menge: 276,000 St

##### Gewerk 1.1.9 Unterputz

**1.1.9.10 Unterputz mit Glasfaserarmierung**
Ganzflächige Armierungsschicht bestehend aus
mineralischem, hydroaktivem
Putzmörtel nach DIN EN 998-1,
kapillare Wasseraufnahme C ≤ 0,20 kg/m²√min (W2 DIN998-1),
und
systemzugehöriger
Glasfaser-Gittermatte 6 x 6 cm, liefern und nach Werksvorschrift aufbringen.
Das Gewebe muss im oberen Drittel
eingebettet werden und an den Stößen
ca. 10 cm überlappen.

Schichtdicke ca. 7 - 10 mm

Angeb. Fabr.: '....................................................'
Menge: 810,000 m²

**1.1.9.20 Unterputz Laibungs- und Sturzbereiche**
Armierungsputz wie vor beschrieben, jedoch Ausführung im Bereich der Laibungs- und Sturzflächen.

Laibungstiefe ca. 300 mm.
Menge: 815,000 m

**1.1.9.30 Zulage Egalisationsspachtelgang Laibungen**
*** Bedarfsposition mit GB
Zulage für zusätzlichen Spachtelgang, ohne Gewebeeinlage, auf
Armierung als Egalisationsspachtelung bei Oberputzkorngrößen < 2 mm und erhöhten Anforderungen nach
DIN 18202.
Menge: 815,000 m

**1.1.9.40 Zulage verstärkte Armierung Hartbelagbereich**
Zulage zu vorbeschriebener Systemarmierung für liefern und aufbringen einer
zusätzlichen vollflächigen Armierung im
Bereich bis ca. 3,50 m über Geländeoberkante.

Vor der normalen Systemarmierung, die Armierungsmasse auf die
Dämmplatten volldeckend auftragen, systemeigenes Panzergewebe eindrücken,
fachgerecht planspachteln. Soßbereiche
nicht überlappen.
Menge: 250,000 m²

**1.1.9.50 Zulage Deckenflächen**
Zulage zu vorbeschriebener Flächenarmierung für die Ausführung im Bereich der Deckenflächen Loggien sowie Balkon- und Erkerunterseiten.
Menge: 28,000 m²

**1.1.9.60 Diagonalarmierung Öffnungsecken**
Diagonalarmierung aus Glasgewebe-Formteilen an allen
Gebäudeöffnungsecken vollflächig in die
Armierungsschicht einbetten und
einbinden.
Abmessung ca. 330 x 540 mm
Menge: 510,000 Stk

**1.1.9.70 Kunststoffwinkelprofil ca.35x50mm**
*** Bedarfsposition mit GB
Lieferung, zuschneiden und fachgerechtes  montieren inklusive Befestigungsmaterial, eines
Winkelprofils aus schlagzähem PVC,
Schenkellängen ca. 35 x 50 mm.
Die Befestigung erfolgt im Laibungsinnenseitenbereich sauberen Putzabschluss an
Dachrandabdeckungen und Blechverkleidungen.
Menge: 815,000 m

**1.1.9.80 Bauteilanschlussfugenprofil**
Anschlussfugenausbildung an angrenzende Bauteile
mit zweiteiliger 3D-Anputzleiste, bestehend aus
Kunststoffschiene, selbstklebendem Fugendichtband,
integriertem Gewebestreifen
und abtrennbarer Lasche mit Selbstklebestreifen,
zur 3-dimensionalen
Bewegungsaufnahme.

Anschlussprofil liefern und fachgerecht im Bauteilanschlussbereich einbauen.
Menge: 815,000 m

**1.1.9.90 Kantenschutz**
Gewebe-Eckschutzprofil als Kantenschutz an allen
Gebäudeecken, Laibungen,
Vor- und Rücksprüngen der Fassade,
etc., lot- und fluchtrecht in die nachfolgend
beschriebene Armierungsputzschicht fachgerecht überlappend einbetten.
Menge: 790,000 m

**1.1.9.100 Sturzeckwinkelprofil**
*** Bedarfsposition ohne GB
Sturzeckwinkel liefern und in den systemzugehörigen Armierungsmörtel im Sturzeckbereich oberhalb von Maueröffnungen fachgerecht einbetten
Menge: 510,000 Stk

**1.1.9.110 Tropfkante**
Tropfkantenprofil mit Glasfasergewebe 4 x 4 cm, mit Tropfkante aus PVC und Steckverbinder, liefern und fachgerecht in systemzugehörigen Armierungsmörtel einbetten.
Menge: 125,000 m

**1.1.9.120 Blechanschlussprofil**
Lieferung und fachgerechter Einbau eines Anschlussprofils zum sauberen Putzabschluss an Dachrandabdeckungen und Blechverkleidungen.
Menge: 132,000 m

**1.1.9.130 Blecheinsteckprofil Bereich Balkonbrüstungen**
Lieferung und fachgerechter Einbau eines Einsteckprofils zum sauberen Einschub der
Blechaufkantungen der anschließenden Btrüstungsabdeckungsbleche.

Einsteckprofilänge analog
Brüstungsbreite ca. 300 mm.

Die Abrechnung erfolgt über die fix und fertig eingebaute Profilanzahl.
Menge: 50,000 Stk

##### Gewerk 1.1.10 Fassadenprofile

*Hinweis*
In die Einheitspreise der nachfolgend beschriebenen Fassadenprofile, ist das Anarbeiten mit dem Ober- sowie Laibungsputz, mit einzukalkulieren und wird nicht gesondert vergütet.

Bestandsvorlage Fensterfaschen Typ I:

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
Bestandsvorlage Fensterfaschen Typ II:

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
**1.1.10.10 Gesimsbandgurtprofil**
Gesimsbandprofil aus Polystyrolkern, vorbeschichtet mit Gemisch aus Quarzsand und Epoxidharz,

- Höhe ca. 150 mm,
- Breite unten ca. 30 mm,
- Breite oben ca. 60 mm,

liefern,
zuschneiden und einschließlich Verbindungs-,
Befestigungs-, Montage- und
Abdichtungsmaterial fachgerecht gemäß Herstellerverarbeitungsanleitung und örtlicher Montagepositionsangabe der Bauleitung einbauen.

Gesimsbandgurtprofil mit 5° geneigter
Oberseite sauber zuschneiden, angerührten Kleber
mit einer Zahnkelle (10er Zahnung) auf die
Profilrückseite auftragen. Die Dicke der gezahnten Kleberschicht
sollte ca. 6–7 mm betragen. Der
Verlegemörtel ist sowohl auf den
Profilrückseiten als auch auf den Untergrund aufzutragen (Floating-ButteringVerfahren).
Die Kleberschichtstärke muss
nach der Verklebung
mindestens 2 mm stark sein. Zwischen Untergrund und Fassadenprofilen muss
vollflächig Kontakt
hergestellt sein. Stoß- und Gehrungsfugen sind mörtelfrei zu halten.
Fassadenprofile nach Herstellerangaben
mechanisch vertieft im unteren
Profildrittel mit systemeigener Dübelkombination befestigen und
mit ca. 5 mm Abstand untereinander,
auf den vorbereiteten Untergrund, gegen Abrutschen und Verschieben gesichert, einbauen.
Die Profilstöße sind mit Klebeband abzukleben und der Fugenbereich ist voll auszufüllen mit Füllschaum gemäß Systemvorgabe.
Die Stoßflanken sind vorzunässen.
Nach Erhärtung ist der Schaum bis
auf ca. 10 mm Tiefe zurückkratzen und die Fuge mit systemzugehörigem,
elastischem
und spritzbarem Fugendichtstoff auf Basis PU-Hybrid zu verschließen und abschließend
mit feinem Quarzsand leicht absanden.

Der Profilanstrich ist in Folgepositionen separat beschrieben.

Profilvorgabe:
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
Verschnitt sowie Gehrungsschnitte im Außen- und Inneneckbereich sind in diese Position mit
einzukalkulieren.
Die Abrechnung erfolgt über das Längenmaß im fix und fertig eingebauten Zustand.

Angeb. Fabr.: '....................................................'
Menge: 72,000 m

**1.1.10.20 Traufgesimsbandprofil**
*** Bedarfsposition ohne GB
Gesimsbandgurtprofil liefern und einbauen wie vor beschrieben, jedoch

- Höhe ca. 180 mm
- Breite oben ca. 100 mm
- Breite unten ca. 30 mm

und Einbau an straßenseitiger Steildachtraufen.

Profilvorgabe:
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Menge: 72,000 m

**1.1.10.30 Faschen- und Lisenenflachprofil**
Fassadenprofileinbau wie vor beschrieben, jedoch Senkrechteinbau als Lisenen, mit Flachprofil mit gerader Kante

- Breite ca. 100-120 mm
- Dicke ca. 20-30 mm
- Breite unten ca. 30 mm

Einbau im Obergeschossfensterflächenbereich
der Straßenfassaden.
Menge: 420,000 m

**1.1.10.40 Zulage Schlusssteine**
Zulage zu vorbeschriebenem Flachprofil für
Lieferung und fenstersturzmittigen Einbau von Schlusssteinprofilen
gemäß Bestandsvorlage, einschließlich Flachprofillzuschnitt und Einpassung.
Profilvorgabe :
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
- Höhe ca. 200 mm
- Breite oben ca. 180 mm
- Breite unten ca. 150 mm
Menge: 66,000 St

##### Gewerk 1.1.11 Hartbekleidung

**1.1.11.10 Fugen- und Verlegeplanerstellung**
*** Pauschalposition
Erstellen eines Fugen- und Verlegeplans einschließlich Feldbegrenzungsfugenfestlegung für den zu bekleidenden
Erdgeschossbereich, zur systemsicheren
Ausbildung des keramischen Oberbelags auf dem Wärmedämmverbundsystem. Notwendige Planzeichnungen des Gebäudes sind der Anlage dieser Leistungsbeschreibung beigefügt.

Die Abrechnung erfolgt pauschal.
Menge: 1,000 psch

**1.1.11.20 Riemchenflächenbekleidung NF 240/71/14mm**
Deckbelag auf straßenseitigen
Fassadenbereichen aus kleinformatiger Keramik
gemäß folgender Anforderungen.
Klinkerriemchen

- nach DIN V105-100 (DIN EN 771)
- Wasseraufnahme ≤ 3 %
- nachgewiesene Porenradienverteilung und -größe
- Fläche ≤ 0,12 m²
- Seitenlänge ≤ 0,4 m
- Dicke ≤ 0,015 m
- frostbeständig nach DIN EN 202 und DIN ISO 10545-12

liefern und im Buttering-Floating Verfahren mit systemeigenem Klebe- und Verlegemörtel
nach vorgegebenem Verlege- und Fugenplan, auf vorbereiteter und sauberer Grundschicht, nach
bauaufsichtlicher Systemzulassung und Herstellerrichtlinien fachgerecht verlegen.

Format: 240/14/71 mm (Normalformat)
Farbe: Rotton
Wasseraufnahme: ≤ 3 %
Sortierung: I.
Die Verfugung erfolgt nach Austrocknung des Untergrundes mit
entsprechend systemzugehörigem Fugenmörtel und ist in Folgepositionen separat beschrieben.

Angeb. Fabr.: '....................................................'
Menge: 250,000 m²

**1.1.11.30 Riemchen-Laibungsbekleidung**
Keramikriemchenbekleidung wie vor beschrieben, jedoch im Bereich von
Tür- und Fensterlaibungen, horizontal und vertikal wie in
Vorposition beschrieben verlegen.
Menge: 165,000 m

**1.1.11.40 Winkelriemchen-Eckbereiche 240/115/71/14mm**
Klinker als Winkelriemchen an
Öffnungs- und Gebäudeecken,
vertikal wie in Hauptposition beschrieben im
Buttering-Floating
Verfahren fachgerecht, gemäß allgemein bauaufsichtlicher Zulassung und Herstellerrichtlinien verlegen.

Maße Winkelriemchen: ca. 240/115/71/14 mm
Menge: 190,000 m

**1.1.11.50 Bauteilanschlussfugen**
Anlegen von Anschlussfugen an angrenzende und einbindende Bauteile wie Fenster, Türen etc..
Fugenbereich säubern
und mit dauerelastischem
Fugendichtstoff auf Basis PU-Hybrid, einschließlich Hinterfüllung fachgerecht einbringen und verfugen.

Fugenbreite ca. 10 mm
Dichtstofffarbe anthrazit
Menge: 186,000 m

**1.1.11.60 Putzübergangsprofil**
Liefern und fluchtrechtes Anbringen eines Übergangsprofils mit Gewebe, Putzabzugskante und geneigtem
Schenkel aus PVC
mit Topfkante zur
fachgerechten Ausbildung des horizontalen Übergangs von Putz zu Keramik. Vollflächiges Einbetten in die
systemzugehörige, vorbeschriebene Armierungsmasse.

Schenkelausladung ca. 30 mm
Menge: 72,000 m

**1.1.11.70 Feldbegrenzungsfugen ohne Fugenband**
*** Bedarfsposition ohne GB
Anlegen von Feldbegrenzungsfugen gemäß vorliegendem Verlege- bzw.
Fugenplan und Abstimmung mit der Bauleitung..
Ausführung in der Fläche, in Innenecken und zu
Putzflächen bei Kombinationsfassaden.
Die Armierungsschicht mittels geeignetem Werkzeug durchtrennen. Armierungsschicht mit Gewebe bis zur Dämmstoffebene herausnehmen, Dämmstoff V-förmig
einschneiden, entfernen und entsorgenAnschließend Kanten egalisieren,
Dämmstoffentlastungsschnitt durchführen und Fugenbereich mit
dauerelastischem Dichtstoff auf Basis PU-Hybrid,
einschließlich Hinterfüllung fachgerecht einbringen.

Fugenbreite ca. 20 mm
Menge: 14,000 m

**1.1.11.80 Feldbegrenzungsfugen mit Fugenband**
Ausbilden von Feldbegrenzungsfugen mit vorkonfektioniertem Dichtband mit
Gewebeträger.
Feldbegrenzungsfuge wie folgt herstellen:
Die Armierungsschicht mittels geeignetem Werkzeug
durchtrennen und mit Gewebe bis zur
Dämmstoffebene herausnehmen, Dämmstoff V-förmig
einschneiden und entfernen, Kanten egalisieren.
Dämmstoffentlastungsschnitt durchführen.
Systemzugehörigen Verlegemörtel für Hartbekleidungen
mit Zahntraufel 6x6 in Fugenbandbreite aufziehen,
Fugenraum frei lassen.
Fugenband im Bereich der Feldbegrenzungsfuge
mittig über die durchtrennte Armierungsschicht
ausrichten und in den Verlegemörtel einbetten.
Das Band ist vorzugsweise mit einer Glättkelle
einzuspachten, überschüssiges Material mit mittlerem
Druck über den Gewebeträger des Fugenbandes abziehen.
Mittleren Fugenbandbereich ca. 20 mm mörtelfrei halten.
Es ist auf eine vertiefte Montage des Fugenbandes zu
achten!
Notwendige Überlappungen im Stoßbereich werden
mit elastischer Fugendichtmasse
auf Basis PU-Hybrid verklebt. Die Fugenmasse
wird rautenförmig im Abstand von ca. 20 mm auf die
unterste Lage des
Fugenbands aufgespritzt und die
übereinanderliegenden Fugenbänder durch leichtes
Andrücken miteinander verbunden. Eine Überlappung im
Stoßbereich des Fugenbandes ist mit ca. 50 mm
sicherzustellen.
Nach ausreichender Erhärtung des Verlegemörtels kann
mit der Verlegung der Hartbekleidung begonnen werden.

Einschließlich liefern und einbringen des entsprechenden dauerelastischen Fugendichtstoffs.
Menge: 14,000 m

**1.1.11.90 Kellenverfugung**
Verfugung der fertig verlegten, rauen und saugenden Beläge mit systemzugehörigem, mineralischem Fugenmörtel und geeigneter Fugenkelle
nach Herstellerrichtlinien
einbringen (Mindestfugentiefe 6 mm), Fugenmörtelreste sind zu entfernen und fachgerecht zu entsorgen.

Fugenmörtelfarbton nach Wahl des
Auftraggebers.

Angeb. Fabr.: '....................................................'
Menge: 250,000 m²

**1.1.11.100 Schlämmverfugung**
*** Bedarfsposition ohne GB
Verfugung der fertig verlegten, nichtsaugenden Beläge mit systemzugehörigem, mineralischem
Fugenmörtel im
Schlämmverfahren (Mindestfugentiefe 6 mm).
Anschließend die verfugte Fläche mit Schwammbrett schleierfrei abwaschen und Fugenmörtelreste entfernen und fachgerecht entsorgen.
Angeb. Fabr.: '....................................................'
Menge: 250,000 m²

**1.1.11.110 Verlegten Belag final nachwaschen**
Nachwaschen der verfugten Keramikflächen mit speziellem Reiniger zum Entfernen von Verschmutzungen wie Zementschleier, Newton´sche Ringe usw..
Reiniger entsprechend
der Herstellerangaben verwenden.
Vor Erstgebrauch auf Untergrundverträglichkeit
an einem geschützten Fassadenbereich prüfen.
Gereinigte Flächen
anschließend gut mit Wasser abspülen.
Angeb. Fabr.: '....................................................'
Menge: 250,000 m²

**1.1.11.120 Gerüstankerlochverschluss**
Regendichtes Verschließen der Gerüstankerlöcher mit
imprägniertem PU-Weichschaumstoff und integrierter Putzträgerscheibe.
Gerüstankerbereich der
Armierungsschicht mit Handfräser ca. 3-4 mm einfräsen,
reinigen, mit Dichtstoff versehen und komprimierten
Gerüststopfen in das Gerüstankerloch bündig einführen.
Nach Expansion des Stopfens austretenden Dichtstoff
verschlichten und gesamten Bereich mit der ausgesparten
Keramik einschließlich Verfugung schließen.

Dimension Ø 30 x 40 mm
Dichtstofffarbton analog Verfugung
Menge: 25,000 St

##### Gewerk 1.1.12 Oberputz

**1.1.12.10 Mineraloberputz als Rauputz**
Deck-/Ober-/Edelputz mit hydroaktivem, mineralischem
Putzmörtel nach DIN EN 998-1,
kapillare
Wasseraufnahme C ≤ 0,20 kg/m²√ min (W2 nach DIN 998-1),
mit optimierter
Feuchteaufnahme, -speicherung und -abgabe,
liefern, aufziehen und
als Rauputz, Korngröße 3 mm, strukturieren

Farbton Preisgruppe I.

Angeb. Fabr.: '....................................................'
Menge: 570,000 m²

**1.1.12.20 Mineraloberputz Laibungen und Stürze**
Oberputzlieferung und Auftrag wie vor beschrieben, jedoch Ausführung als Glattputz im Bereich der Laibungs- und Sturzflächen.

Laibungstiefe ca. 300 mm.
Menge: 660,000 m

**1.1.12.30 Zulage Deckenflächen**
Zulage für die Ausführung des Oberputzes im Bereich der Deckenflächen Loggien sowie auf Balkon- und Erkerunterseiten.
Menge: 28,000 m²

##### Gewerk 1.1.13 Anstrich

**1.1.13.10 Zweifacher Anstrich mit Silikatfarbe PG I**
Zweimaliger, deckender Anstrich mit systemeigener,
hydrophiler Kieselsol-Silikatfarbe mit hydroaktiven Eigenschaften, ohne Biozide, matt, PG I

- Wasserdurchlässigkeitsrate (24 h) nach DIN EN 1062-3: w > 1,0 kg/m² x h0,5
- Wasserdampfdiffusionswiderstand: sd (H2O) ≤ 0,01 m  Klasse I (sd  < 0,14 m) nach DIN EN ISO 783-2.
- Nicht brennbar Klasse A2-s1d0 nach EN 13501-1,

Fassadenfarbe liefern und fachgerecht nach Herstellervorschrift aufbringen.

Angeb. Fabr.: '....................................................'
Menge: 570,000 m²

**1.1.13.20 Zweifacher Anstrich Laibungen**
Zweimaliger Anstrich wie vor beschrieben, jedoch im Bereich der Laibungen und Stürze.

Laibungstiefe ca. 300 mm.
Menge: 660,000 m

**1.1.13.30 Zulage Deckenflächen**
Zulage zu vorbeschriebenem Anstrich für die Ausführung im Bereich der Deckenflächen Loggien sowie auf Balkon- und Erkerunterseiten.
Menge: 28,000 m²

**1.1.13.40 Zulage farbiges Absetzen Lisenen und Faschen PG II**
Zulage zu vorbeschriebenem Anstrich für das farbige Absetzen der Lisenen und
Faschenprofile, Breite je ca. bis 120 mm,
im Farbton der
Preisgruppe II, nach Wahl des Auftraggebers, einschließlich aller Zuschläge.
Menge: 420,000 m

**1.1.13.50 Zulage Farbton Preisgruppe II**
*** Bedarfsposition ohne GB
Zulage zu vorbeschriebenem Anstrich für das Abtönen im Farbton der Preisgruppe II.
Menge: 50,000 m²

**1.1.13.60 Zulage Farbton Preisgruppe III**
*** Bedarfsposition ohne GB
Zulage zu vorbeschriebenem Anstrich für das Abtönen im Farbton der Preisgruppe III.
Menge: 1,000 m²

#### Abschnitt 1.2 Hoffassaden

##### Gewerk 1.2.1 Schutzmaßnahmen

**1.2.1.10 Fensterstaubschutz mit Folie**
Anbringen, Unterhalten und Beseitigen einer
transparenten
Folienabklebung auf
Fenster-, Tür- und
Wandöffnungsflächen, zum Schutz
vor
Staub und Spritznebeleintrag,
Verschmutzungen an Blend- und Flügelrahmenoberflächen, Glasflächen, etc.
Menge: 175,000 m²

**1.2.1.20 Fensterstoßschutz mit Hartfaserplatten**
Abdecken und schützen der
Fenster sowie
anderer, druckempfindlicher Untergründe im Bereich von Stemmarbeiten, temporär,
mittels Hartfaserplatten, einschließlich umseitiger Abklebung mit entsprechendem Klebeband und
inklusive fachgerechter Entfernung und Entsorgung nach Beendigung der Arbeiten.
Menge: 175,000 m²

##### Gewerk 1.2.2 Rückbauarbeiten

**1.2.2.10 Rückbau und Entsorgung Holzlattenselbstbaukonstruktion**
Im Bereich der Fassade vorhandene Montageelemente, abnehmen, demontieren und inklusive Transport- und Entsorgungskosten fachgerecht entsorgen.

Foto rückzubauende Anbaukonstruktion:

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Menge: 1,000 St

**1.2.2.20 Rückbau und Entsorgung Rundstahlfenstergitter**
Vorhandene Fenstergitter aus Profilrundstäben, Durchmesser ca. 10 mm, fassadenbündig abtrennen, abnehmen, aufladen und inklusive Transport- und Entsorgungskosten fachgerecht entsorgen.

Fotos rückzubauende Fenstergitter

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
Abgerechnet wird das Flächenmaß der rückgebauten Gitter.
Menge: 26,000 m²

**1.2.2.30 Rückbau und Entsorgung Telefonaltleitungen**
Alten abgängigen Leitungsstrang der Telefonaltleitungen im hofseitigen Fassadenbereich einschließlich vom Hauptstrang abgehender Einzelleitungen, vorhandener Abzweig- und Verbindungsdosen sowie Verbindungs- und Befestigungsmaterial rückbauen,
in Container oder Fahrzeug laden
und einschließlich Transport- und Entsorgungskosten fachgerecht entsorgen.

Foto rückzubauende Telefonaltleitungen:

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
Abgerechnet wird die rückgebaute Hauptleitungsstranglänge. Die Demontage der nach oben abgehenden Einzelleitungen ist in diese position mit einzukalkulieren.
Menge: 50,000 m

**1.2.2.40 Rückbau und Entsorgung Lampen und Anbauteile**
In der Fassade vorhandene, kleinere An- und Einbauteile wie Außenleuchten, Befestigungselemente, etc.,
einschließlich Montageteile und Befestigungsmittel rückbauen und einschließlich Transport- und Entsorgungskosten fachgerecht entsorgen.
Menge: 12,000 St

**1.2.2.50 Rückbau und Entsorgung Fensterbankabdeckungen**
Alte Fensterbankabdeckungen aus Zinkblech, Abwicklung bis ca. 250 mm,
einschließlich Befestigungmittel
und Unterkonstruktion rückbauen, nach unten
transportieren,
in Container oder Fahrzeug laden
und einschließlich Transport- und Entsorgungskosten fachgerecht entsorgen.
Menge: 97,000 m

**1.2.2.60 Rückbau und Entsorgung Zinkblechgesimsbandabdeckungen**
Vorhandene Gesimsbandabdeckungen im Fassadenbereich aus Zinkblech,
Abwicklung bis ca. 150 mm, einschl.
Verbindungs- und Befestigungsmaterialien
demontieren, nach unten transportieren, in Container oder Fahrzeug laden und inkl. Transport- und
Entsorgungskosten fachgerecht entsorgen.
Menge: 140,000 m

##### Gewerk 1.2.3 Untergrundvorbereitung

**1.2.3.10 Untergrundprüfung und Entfernung loser Putzteile**
Vorhandenen Untergrund durch Hammerschlag auf Tragfähigkeit prüfen. Hohlstellen und
nicht tragfähige, lose Teile
bis auf den
tragfähigen Untergrund mittels hierzu geeigneter Geräte
entfernen.
Schuttmassen aufnehmen, zu Boden transportieren,
in Container oder Fahrzeug laden und fachgerecht entsorgen inkl. anfallender
Entsorgungskosten.

Anfallendes Material wird Eigentum des AN und ist
entsprechend kommunaler Vorschriften und gesetzlicher Verordnungen fachgerecht zu
entsorgen.
Menge: 660,000 m²

**1.2.3.20 Wasserdruckstrahlreinigung**
Anhaftende Verunreinigungen sowie
Ausblühungen, Algen,
Pilze oder Flechten durch Reinigung des Untergrunds mit Wasserdruckstrahl entfernen.

Auffangen des Waschwassers während der
Fassadenreinigung sowie Entsorgung gemäß den am Baustellenort geltenden
behördlichen Bestimmungen. Nachweis über die
ordnungsgemäße Entsorgung ist vorzulegen.

Wasserdruck sowie -temperatur sind
entsprechend an
den Untergrund anzupassen.
Nach Trocknung evtl. vorhandener Waschschleier ist gründlich fachgerecht zu entfernen.
Menge: 660,000 m²

**1.2.3.30 Algen- und Pilzpassivierung**
Nach Abtrocknung des Untergrunds Vorbehandlungsmittel
gegen Befall
durch Algen und Pilze mit der Bürste
oder im Flutverfahren gleichmäßig fachgerecht nach Werksvorschrift aufbringen.

Einwirkzeit von
mindestens 24 Stunden zur vollständigen Pilz-
und Keimabtötung beachten. Bei sehr starkem Befall kann eine zweite Behandlung
erforderlich werden. Nach der
Algizidbehandlung die Fläche gut trocknen lassen.
Menge: 660,000 m²

**1.2.3.40 Rissaufweitung und -verfüllung**
Risse in vorhandenen Bestandsputzflächen v-förmig
aufweiten, säubern,
lose und hohlliegende Ränder abstoßen,
die Flächen scharf abfegen, Fugenflanken vornässen,
vorspritzen
und mit artgleichem Kalkputzmörtel
oberflächenbündig verfüllen und
Rissverlauf mittels Kellenschnitt nachziehen.
Menge: 120,000 m

**1.2.3.50 Putzfehlstellenausbesserung**
Vorhandene Putzfehlstellen mit artgleichem Kalkputz
oder Kalkzementputz aufputzen,sauber an die vorhandene Fläche
anarbeiten und ausgebesserte Bereiche fachgerecht fluatieren und mit
Wasser nachwaschen.
Menge: 30,000 m²

**1.2.3.60 Sturz- und Laibungsaltputz abtragen**
*** Bedarfsposition mit GB
Altputz im Fensterlaibungs und -sturzbereich mit geeignetem Gerät abtragen, anfallenden Schutt aufnehmen
und einschließlich Transport- und Entsorgungskosten fachgerecht entsorgen.

Leibungtiefe ca. 150 mm
Menge: 470,000 m

**1.2.3.70 Unterboden Sockelbereich freilegen**
Erdreich entlang der Außenwände für
den
Perimeterdämmungseinbau.aufnehmen,
seitlich lagern und nach Fertigstellung wieder
fachgerecht lageweise verfüllen.
Erdreich
Erdaushub auf einer Breite von ca. 30. cm und
bis zu einer
Tiefe von ca. 40 cm.
Das Aushubmaterial ist seitlich zu lagern
und nach
Fertigstellung der Sockeldämmarbeiten  nebst
Sperranstrich
wieder einzubauen und lagenweise zu verdichten.
Menge: 50,000 m

**1.2.3.80 Altputzflächen bis 30mm fräsen**
Alte und nicht tragfähige Außenputzflächen
maschinell
mittels handgeführter Geräte mit Staubabsaugung
am Gerät zur Reduzierung der
Staubbelastung, vollständig bis zum
tragfähigen Untergrund abfräsen.

Anfallendes Fräsgut ist aufzunehmen, zu transportieren
und gemäß gesetzlicher
Bestimmungen, einschließlich Transport- und Entsorgungskosten
fachgerecht zu entsorgen.

Abzutragende
Putzschichtstärke bis ca. 30-35 mm
Menge: 400,000 m²

**1.2.3.90 Schadhaftes Mauerwerk ausbessern**
Vollziegelmauerwerk
nach erfolgtem, mechanischem Altputzabtrag vorbereiten für in Folgepositionen separat beschriebenen Ausgleichsunterputzauftrag.

Ziegelmauerwerk vorab auf
lose oder fehlende Mauersteine prüfen und mürben Fugenmörtel ausräumen.
Fehlstellen
entsprechend markieren und
nach Erfordernis artgleich
mit Normalformat-Vollmauerziegeln ergänzen.
Anschließend
die betroffenen Bereiche fachgerecht mit
Armierungsgewebe verstärken.
Menge: 30,000 m²

**1.2.3.100 Ausgleichsunterputz 10-30mm**
Nach mechanischem Entfernen der nicht tragfähigen
Altputzflächen, auf die vorbereitete Vollziegelmauerwerksoberfläche
gemäß DIN 18202 einen
mineralischen Kalkzementporengrundputz, Druckfestigkeitskategorie CS II nach EN 998-1,
als
Ausgleichsunterputz einschließlich systemeigenem
Haftvorspritz,
fachgerecht aufputzen und
Unebenheiten ausgleichen.
Oberfläche mit einem Besen aufrauen.
Putzdicke ca. 10-30 mm

Die tatsächlich eingebauten
Putzschichtstärken sind bei der Wahl der Dübellängen zu berücksichtigen.

Angeb. Fabr.: '....................................................'
Menge: 400,000 m²

**1.2.3.110 Grundierung und Untergrundfestigung**
Untergrundvorbehandlung mit gebrauchsfertigem
Grundier- und Festigungsmittel.
Saugende, mehlende oder absandende Untergründe im trockenen
Zustand mit mit der Bürste, Rolle oder im
Flutverfahren
nass in nass nach Werksvorschrift grundieren.
Menge: 660,000 m²

**1.2.3.120 Grundierung und Untergrundfestigung Laibungen und Stürze**
Untergrundvorbehandlung wie vor beschrieben, jedoch im Laibungsbereich.
Menge: 470,000 m

##### Gewerk 1.2.4 Wärmedämmung

*Hinweis*
Die für die luftdichten Bauteilanschlussausbildungen jeweils erforderlichen Dichtbandgrößen sind nicht separat aufgeführt und vom Bieter eigenverantwortlich entsprechend der Einbausituation zu wählen und in die Einheitspreise einzukalkulieren.

**1.2.4.10 Sockelabschluss mit Aluminiumsteckprofil**
Sockelprofil aus Aluminium als unteren Abschluss liefern und
fachgerecht
montieren. Die Befestigung erfolgt systemgemäß mit bauaufsichtlich zugelassenen Nageldübeln
im Abstand von maximal ca. 30 cm.
Untergrundtoleranzen sind mit systemeigenen Unterlagsscheiben entsprechend
auszugleichen.
Die Profilverbindung untereinander erfolgt mit systemzugehörigen Horizontalstoßverbindern.
Außenecken sind mit Gehrungsschnitt auszubilden.

Sockelabschlussprofil einschließlich Horizontalverbinder, Aufsteckprofil gemäß Armierungsputzstärke
sowie luftdichtem Anschluss mit vorkomprimiertem
Fugendichtband zwischen Profil und Untergrund liefern und inklusive Verbindungs- und
Befestigungsmittel fluchtrecht einbauen.

Sockelprofilleiste Ausladung ca. 170 mm
Menge: 52,000 m

**1.2.4.20 Sockeldämmung 035 PW 160mm**
Wärmedämmung im Sockelbereich mit

- Polystyrol-Hartschaumplatte nach DIN EN 13163,
- Kantenausführung stumpf,
- mit Waffelmuster,
- Plattendicke 160 mm
- Bemessungswert der Wärmeleitfähigkeit 0,035 W/m²K
- Anwendungstyp PW nach DIN 4108-10,
- schwer entflammbar nach DIN 4102 B1,

liefern und systemgerecht nach Werksvorschrift im Punkt-Wulst-Verfahren
zu mind. 40 % mit dem Untergrund verkleben. Die Verlegung erfolgt fugenfrei von unten nach oben.
Menge: 60,000 m²

**1.2.4.30 10mm Mehr- oder Minderstärke Sockeldämmung 035 PW**
*** Bedarfsposition ohne GB
Mehr- oder Minderkosten pro 10 mm Dickenänderung der vorbeschriebenen Wärmedämmplatten.
Menge: 60,000 m²

**1.2.4.40 Mechanische Befestigung Sockeldämmung**
Nach mindestens dreitägiger Standzeit die Haftung der Perimeterdämmplatten zum Untergrund prüfen, lose Platten entfernen und nochmals ankleben.
Vorstehende Kanten planeben schleifen und anfallenden Schleifstaub entfernen.
Perimeterdämmplatten im Sockelbereich zusätzlich mechanisch befestigen.
Im Unterbodenbereich und bis einschließlich 15 cm oberhalb Geländeoberkante dürfen die Dämmplatten nicht gedübelt werden.
Menge: 60,000 m²

**1.2.4.50 Anschluss Übergang Sockel- und Fassadendämmung**
Anschluss am Übergang von Fassaden- zu Sockeldämmplatten
fach- und systemgerecht
nach Herstelleranleitung ausbilden.
Mineralwolleplatten bündig und fugenfrei an
Sockeldämmplatten anschließen und armieren.
Zusätzliche fachgerechte
Armierung der Stoßstelle mittels ca. 50 mm
breitem Streifen aus systemzugehöriger,
6 x 6 cm Glasfaser-Gittermatte.
Menge: 52,000 m²

**1.2.4.60 Dämmstoffplattenrückseite ausklinken**
Herstellen von Aussparungen auf den Dämmplattenrückseiten zur Aufnahme von auf
der Fassadenfläche vorhandenen Unebenheiten Leitungen,  etc., bis zu einer Tiefe von ca. 100 mm.
Menge: 15,000 m²

**1.2.4.70 Fassadendämmplatte 800x625mm MW 035 WAP-zh 160mm**
Wärmedämmung der Fassade mit
druckfester Steinwolle-Putzträgerplatte mit beidseitiger Haftbeschichtung,

- Format 80 x 62,5 cm
- beidseitig beschichtet
- Plattendicke: 160 mm
- Anwendungstyp WAP-zh und DI nach DIN 4108-10
- MW nach DIN EN 13162
- Mindestabreißfestigkeit ≥ 10 kN/qm
- nicht brennbar A1 nach DIN EN 13501-1
- Bemessungswert der Wärmeleitfähigkeit 0,035 W/m²K,

liefern und mit systemzugehöriger,
hydraulisch abbindender Klebe- und Armierungsmasse,
nach Herstellervorschrift, von unten nach
oben dichtgestoßen und fugenfrei im Verband
gesetzt ankleben und mittels Richtlatte andrücken.

Das Verkleben der Platten erfolgt im im Wulst-Punkt-Verfahren

Es ist zu beachten,
dass mind. 40 % der
Plattenoberflächen verklebt sind und keine
Klebemasse in die Fugenzwischenräume gelangt.

Nicht zu vermeidende Plattenstoßfugen < 5 mm sind mit systemzugehörigem Füllschaum zu verfüllen.
Fugen über 5 mm sind mit Mineralwolledämmstreifen dicht zu schließen.
Es ist stets die gesamte Fugentiefe
mit Dämmstoff auszufüllen.
Menge: 660,000 m²

**1.2.4.80 10mm Mehr- oder Minderstärke Fassadendämmung MW 035**
*** Bedarfsposition ohne GB
Mehr- oder Minderkosten pro 10 mm Dickenänderung der vorbeschriebenen Wärmedämmplatten.
Menge: 660,000 m²

**1.2.4.90 Mechanische Befestigung Fassadendämmung**
Nach mindestens dreitägiger
Standzeit die Haftung der Mineralwolleplatten
zum Untergrund prüfen, lose Platten entfernen und nochmals ankleben.

Verdübelung der Dämmplatten gemäß vorbeschriebener Berechnung und Dübelschema,
nach DIN EN 1991 1-4 mit
Schraubdübel-Thermozylinderkombination, systemgerecht nach Hersteller-Verlegeschema.

Lage- und windsogsichere Verdübelung der verklebten Mineralwolledämmplatten mit bauaufsichtlich zugelassenen
Tellerdübeln, Thermozylinder und Mineralwolle-Rondelle. Vertiefter Dübeltellersitz in der Dämmplatte.

- Dübellänge ca. 200 - 220 mm
- Dübelanzahl ca. 6 Stück/m²
- Thermozylinderdurchmesser ca. 112 mm
- Dübelschaftdurchmesser 8 mm
- Verankerungstiefe ≥ 30 mm
- Verankerungsuntergrund Vollziegelmauerwerk

Der Thermozylinder ist
mit systemeigenem Mineralwollestopfen flächenbündig zu verschließen.
Menge: 660,000 m²

**1.2.4.100 Laibungsdämmplatten 035 MW 20mm**
Vorkonfektionierte Dämmplatten für die rationelle Ausbildung der Laibungen und Stürze mit
einseitig fertig applizierter Armierungschicht und
integriertem Gewebeeckwinkel zum Anschluss an die Fassadendämmung, Sturzdämmplatten
zusätzlich ausgestattet
mit integriertem Tropfkantenprofil,
liefern
und fachgerecht auf vorbereiteten Untergrund systemgemäß nach
Hersteller-Verarbeitungsvorschrift mit mineralischem Klebemörtel
anbringen.
Verschnitt, Zuschnitt- und Anpassarbeiten sind miteinzukalkulieren.

Laibungstiefe ca. 300 mm
Menge: 470,000 m

**1.2.4.110 10mm Mehr- oder Minderstärke Laibungsdämmung MW 035**
*** Bedarfsposition ohne GB
Mehr- oder Minderkosten pro 10 mm Dickenänderung der vorbeschriebenen Wärmedämmplatten.
Menge: 470,000 m²

**1.2.4.120 Fensterbankunterkonstruktionskeilplatte MW**
Außenfensterbankunterbau mit Keilplatte aus hochverdichteter Steinwolle, mit ca. 5° geneigter Oberseite,
wasserdichter Kaschierung
und Gewebeanschlussfahne mit Tropfkantenprofil,
liefern,
fachgerecht gemäß Herstellervorgaben
verkleben und nach
Fertigstellung der Armierungsarbeiten im Fenster- und
Laibungsanschlussbereich umlaufend
mit Dichstoff auf Basis PU-Hybrid dauerhaft wasserdicht abdichten

Es darf kein Silikon- und kein Acryldichtstoff verwendet werden.
Laibungstiefe einschließlich Wärmedämmung
ca. 300 mm
Menge: 97,000 m

**1.2.4.130 Luftdichter Anschluss an angrenzende Bauteile**
Luftdichte Anschlussausbildung des Wärmedämmverbundsystems an angrenzenden und einbindenden
Bauteilbereichen wie Steildachtraufen, Balkonbrüstungen,
Fenster- und Türrahmen,
Balkonuntersichten, Fensterblechen und Endkappen, Durchstoßpunkten an Halterungen und Geländern o. ä., etc.
mit systemeigenem, vorkomprimiertem
Multifunktionsdichtband in entsprechend erforderlicher Dimensionierung
Menge: 620,000 m

##### Gewerk 1.2.5 Einbauteile

**1.2.5.10 Montagezylinder 125mm**
Montagezylinder aus Polystyrol,

- Rohdichte ca. 170 kg/m3
- Durchmesser ca. 125 mm
- Nutzfläche ca. 105 mm
- Für Dämmschichtdicke 160 mm

liefern und mit mineralischem Klebemörtel oberflächenbündig einbauen, umseitige
Dämmplatten anarbeiten und
Position kenntlich machen.

Montageposition nach Angabe der Bauleitung.
Menge: 8,000 Stk

**1.2.5.20 Rechteckmontageplatte 170x70mm**
Montageplatte aus Polyurethanhartschaum,

- rechteckig
- fäulnisresistent
- Rohdichte ca. 200 kg/m3
- Größe ca. 238 x 138 mm
- Nutzfläche ca. 170 x 70 mm
- Für Dämmschichtdicke 160 mm

liefern und mit mineralischem Klebemörtel oberflächenbündig anbringen.
Zusätzliche Befestigung nach Aushärtung des Klebers mit
vier Schraubdübeln. Einschließlich Verschließen
mit EPS-Stopfen, anarbeiten der Dämmplatten und
Kennzeichnung in der Fläche.

Montageposition nach Angabe der Bauleitung.
Menge: 2,000 Stk

**1.2.5.30 Dart-Set-Punktbefestigungssystem**
Konstruktives Befestigungssystem als Fassadendübel mit zugehörigem
Montage-Bit, liefern und oberflächenbündig einsetzen und
einschrauben.

Zur einfachen nachträglichen Befestigung leichter bis mittelschwerer
Bauteile wie Rohrschellen, Schildern,
Briefkästen, Anschläge für Fensterläden, Lampen, Fallrohrschellen, Klappladenarretierungen, etc.
- Dübeldurchmesser 8 mm
- Bohrtiefe im Untergrund  ≥ 80 mm
- Für Dämmschichtdicke 160 mm

Montageposition nach Angabe der Bauleitung
Menge: 7,000 Stk

**1.2.5.40 Bienen- und Insektenkasten**
*** Bedarfsposition mit GB
Einbaunistkasten liefern und mit systemeigenem Kleber im Zuge der
Flächenplattenverklebung
oberflächenbündig einbauen und mit gleichem Dämmstoff und systemeigenem
Klebemörtel hinterfüttern. Alternativ die Fassadendämmplatte entsprechend nach
Erfordernis aussparen.
Spalten zwischen
Einbaukasten und Dämmplatten bis 5 mm mit Füllschaum verfüllen, herausquellenden
Füllschaum nach Aushärtung
oberflächenbündig entfernen.
- Kastentyp für Bienen und Insekten
- Abmessung ca. 400 x 220 mm
- Tiefe ca. 100 mm
- Montageposition nach Angabe der Bauleitung

Angeb. Fabr.: '....................................................'
Menge: 1,000 Stk

**1.2.5.50 Fledermauskasten**
*** Bedarfsposition mit GB
Einbaukasten wie vor beschrieben, jedoch
- Kastentyp für Fledermäuse
- Abmessung ca. 500 x 300 mm
- Tiefe ca. 120 mm
Menge: 1,000 Stk

**1.2.5.60 Sperlingskasten**
*** Bedarfsposition mit GB
Einbaukasten wie vor beschrieben, jedoch
- Kastentyp für Sperlingsvögel
- Abmessung ca. 250 x 175 mm
- Tiefe ca. 120 mm
Menge: 1,000 Stk

**1.2.5.70 Mauerseglerkasten**
*** Bedarfsposition mit GB
Einbaukasten wie vor beschrieben, jedoch
- Kastentyp für Mauersegler
- Abmessung ca. 175 x 400 mm
- Tiefe ca. 125 mm
Menge: 1,000 Stk

##### Gewerk 1.2.6 Fensterbanksystem

**1.2.6.10 Aluminiumaußenfensterbank Ausladung 330mm**
Liefern und Montieren von Außenfensterbänken aus Aluminium, geeignet für den
Einsatz im Wärmedämmverbundsystem, gemäß Einbaurichtlinien des Herstellers,
bestehend aus

- Aluminiumaußenfensterbank, Ausladung ca. 330 mm, Oberfläche standard eloxiert, mit unterseitigem Antidröhnband, rückseitigem Abdichtprofil sowie Fensterbankschrauben einschließlich Abdeckkappen.
- Aluminiumendkappen mit integriertem Dichtschuh für beidseitigen Dehnungsausgleich (in separater Position beschrieben)
- Fensterbankhalter zur Verankerung im Mauerwerk (in separater Position beschrieben)

Bei Einzellängen über drei Meter sind systemgerechte Stoßverbinder einzusetzen.

Die Einzellängen sind der dem Leistungsverzeichnis beiliegenden
"Außenelementetypenliste"
zu entnehmen.
Menge: 97,000 m

**1.2.6.20 10mm Mehr- oder Minderausladung**
10mm Mehr- oder Minderlänge der Fensterbankausladung.
Menge: 97,000 m

**1.2.6.30 Zulage Endkappen**
Zulage zu vorbeschriebener Aluminiumfensterbank für die Lieferung und Montage systemeigener Endkappen aus Aluminium mit integriertem Dichtschuh.

Zwei Stück je Fensterbank.
Menge: 230,000 St

**1.2.6.40 Zulage Fensterbankhalter**
Zulage zu vorbeschriebener Aluminiumfensterbank für die Lieferung und Montage systemeigener
Fensterbankhalter einschließlich Befestigungsmaterial zur unterseitigen Verankerung im Außenwandmauerwerk.
Menge: 230,000 St

##### Gewerk 1.2.7 Unterputz

**1.2.7.10 Unterputz mit Glasfaserarmierung**
Ganzflächige Armierungsschicht bestehend aus
mineralischem, hydroaktivem
Putzmörtel nach DIN EN 998-1,
kapillare Wasseraufnahme C ≤ 0,20 kg/m²√min (W2 DIN998-1),
und
systemzugehöriger
Glasfaser-Gittermatte 6 x 6 cm, liefern und nach Werksvorschrift aufbringen.
Das Gewebe muss im oberen Drittel
eingebettet werden und an den Stößen
ca. 10 cm überlappen.

Schichtdicke ca. 7 - 10 mm
Menge: 660,000 m²

**1.2.7.20 Unterputz Laibungs- und Sturzbereiche**
Armierungsputz wie vor beschrieben, jedoch Ausführung im Bereich der Laibungs- und Sturzflächen.

Laibungstiefe ca. 300 mm.
Menge: 470,000 m

**1.2.7.30 Panzergewebearmierung Sockelbereich**
Herstellen einer zusätzlichen Armierung unter der
eigentlichen Armiermörtellage im stoßgefährdeten
Sockelbereich zur
Verbesserung der mechanischen Stabilität
gegen Stoßbeanspruchungen mit einem schiebefesten,
alkalibeständigen, verstärkten Textligewebe,
Flächengewicht ca. 340 g/m².
Die
Verlegung erfolgt Stoß an Stoß.
Menge: 26,000 m²

**1.2.7.40 Kunststoffwinkelprofil ca.35x50mm**
*** Bedarfsposition mit GB
Lieferung, zuschneiden und fachgerechtes  montieren inklusive Befestigungsmaterial, eines
Winkelprofils aus schlagzähem PVC,
Schenkellängen ca. 35 x 50 mm.
Die Befestigung erfolgt im Laibungsinnenseitenbereich sauberen Putzabschluss an
Dachrandabdeckungen und Blechverkleidungen.
Menge: 470,000 m

**1.2.7.50 Bauteilanschlussfugenprofil**
Anschlussfugenausbildung an angrenzende Bauteile
mit zweiteiliger 3D-Anputzleiste, bestehend aus
Kunststoffschiene, selbstklebendem Fugendichtband,
integriertem Gewebestreifen
und abtrennbarer Lasche mit Selbstklebestreifen,
zur 3-dimensionalen
Bewegungsaufnahme.

Anschlussprofil liefern und fachgerecht im Bauteilanschlussbereich einbauen.
Menge: 470,000 m

**1.2.7.60 Kantenschutz**
Gewebe-Eckschutzprofil als Kantenschutz an allen
Gebäudeecken, Laibungen,
Vor- und Rücksprüngen der Fassade, etc., lot- und fluchtrecht in die nachfolgend
beschriebene Armierungsputzschicht fachgerecht überlappend einbetten.
Menge: 420,000 m

**1.2.7.70 Sturzeckwinkelprofil**
*** Bedarfsposition ohne GB
Sturzeckwinkel liefern und in den systemzugehörigen Armierungsmörtel im Sturzeckbereich oberhalb von Maueröffnungen fachgerecht einbetten
Menge: 490,000 Stk

**1.2.7.80 Tropfkante**
Tropfkantenprofil mit Glasfasergewebe 4 x 4 cm, mit Tropfkante aus PVC und Steckverbinder, liefern und fachgerecht in systemzugehörigen Armierungsmörtel einbetten.
Menge: 100,000 m

**1.2.7.90 Blechanschlussprofil**
*** Bedarfsposition ohne GB
Lieferung und fachgerechter Einbau eines Anschlussprofils zum sauberen Putzabschluss an Dachrandabdeckungen und Blechverkleidungen.
Menge: 110,000 m

**1.2.7.100 Diagonalarmierung Öffnungsecken**
Diagonalarmierung aus Glasgewebe-Formteilen an allen
Gebäudeöffnungsecken vollflächig in die
Armierungsschicht einbetten und
einbinden.
Abmessung ca. 330 x 540 mm
Menge: 490,000 Stk

##### Gewerk 1.2.8 Oberputz

**1.2.8.10 Mineraloberputz als Rauputz**
Deckputz mit hydroaktivem, mineralischen
Putzmörtel nach DIN EN 998-1,
kapillare
Wasseraufnahme C ≤ 0,20 kg/m²√ min (W2 nach DIN 998-1),
mit optimierter
Feuchteaufnahme, -speicherung und -abgabe,
liefern, aufziehen und als Rauputz, Korngröße 3 mm, strukturieren

Farbton Preisgruppe I
Menge: 660,000 m²

**1.2.8.20 Mineraloberputz Laibungs- und Sturzbereiche**
Oberputzlieferung und Auftrag wie vor beschrieben, jedoch Ausführung als Glattputz im Bereich der Laibungs- und Sturzflächen.

Laibungstiefe ca. 300 mm.
Menge: 470,000 m

##### Gewerk 1.2.9 Anstrich

**1.2.9.10 Zweifacher Silikatfarbanstrich PG I**
Zweifacher deckender Anstrich mit systemeigener, hydrophiler Kieselsol-Silikatfarbe mit
hydroaktiven Eigenschaften,
ohne Biozide, matt, Farbton PG I,

- Wasserdurchlässigkeitsrate (24 h) nach DIN EN 1062-3: w > 1,0 kg/m² x h0,5
- Wasserdampfdiffusionswiderstand: sd (H2O) ≤ 0,01 m  Klasse I (sd  < 0,14 m) nach DIN EN ISO 783-2.
- Nicht brennbar Klasse A2-s1d0 nach EN 13501-1,

Farbe liefern und fachgerecht nach Herstellervorschrift aufbringen.

Angeb. Fabr.: '....................................................'
Menge: 660,000 m²

**1.2.9.20 Zweifacher Anstrich Laibungen**
Zweimaliger Anstrich wie vor beschrieben, jedoch im Bereich der Laibungen und Stürze.

Laibungstiefe ca. 300 mm.
Menge: 470,000 m

**1.2.9.30 Zulage Farbton Preisgruppe II**
*** Bedarfsposition ohne GB
Zulage zu vorbeschriebenem Anstrich für das Abtönen im Farbton der Preisgruppe II.
Menge: 100,000 m²

**1.2.9.40 Zulage Farbton Preisgruppe III**
*** Bedarfsposition ohne GB
Zulage zu vorbeschriebenem Anstrich für das Abtönen im Farbton der Preisgruppe III.
Menge: 1,000 m²

#### Abschnitt 1.3 Regie

##### Gewerk 1.3.1 Stundenlohnarbeiten

*Hinweis*
Hinweis Stundenlohnarbeiten

Stundenlohnarbeiten für unvorhersehbare, das Gesamtwerk jedoch erforderliche Arbeiten im Gebäudeaußenbereich, nach ausdrücklicher Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**1.3.1.10 Facharbeiter**
*** Stundenlohnarbeiten
Stunden eines Facharbeiters, einschließlich aller Zuschläge.
Menge: 16,000 Std

**1.3.1.20 Helfer**
*** Stundenlohnarbeiten
Stunden eines Helfers, einschließlich aller Zuschläge.
Menge: 16,000 Std

**1.3.1.30 Auszubildender 1. Lehrjahr**
*** Stundenlohnarbeiten
*** Bedarfsposition ohne GB
Stunden eines Auszubildenden im 1. Lehrjahr, einschließlich aller Zuschläge.
Menge: 5,000 Std

**1.3.1.40 Auszubildender 2. Lehrjahr**
*** Stundenlohnarbeiten
*** Bedarfsposition ohne GB
Stunden eines Auszubildenden im 2. Lehrjahr, einschließlich aller Zuschläge.
Menge: 5,000 Std

**1.3.1.50 Auszubildender 3. Lehrjahr**
*** Stundenlohnarbeiten
*** Bedarfsposition ohne GB
Stunden eines Auszubildenden im 3. Lehrjahr, einschließlich aller Zuschläge.
Menge: 5,000 Std
